# Antepecho de fábrica

- Propiedad del archivo: CYPE Ingenieros S.A.
- Formato: FIEBDC-3/2016
- Programa: Generador de precios de la construcción. CYPE Ingenieros, S.A.
- Fecha: 17/01/2022
- Divisa: EUR
- Costes indirectos: 3 %
- IVA: 21 %

## F Fachadas y particiones

### FD Defensas

#### FDA Antepechos

**FDA005** m Antepecho de fábrica.
Antepecho formado por murete de 1,25 m de altura de 9 cm de espesor de fábrica de ladrillo cerámico hueco triple "CERÁMICA MIRAMAR", para revestir, 23x10,5x9 cm, con juntas horizontales y verticales de 10 mm de espesor, recibida con mortero de cemento industrial, color gris, M-5, suministrado a granel; enfoscado en ambas caras con mortero de cemento industrial, color gris, M-5, suministrado a granel. Incluso pieza superior de coronación.
Incluye: Limpieza y preparación de la superficie de apoyo. Replanteo de la fábrica a realizar. Asiento de la primera hilada sobre capa de mortero. Colocación y aplomado de miras de referencia. Tendido de hilos entre miras. Colocación de plomos fijos en las aristas. Colocación de las piezas por hiladas a nivel. Replanteo de alineaciones y niveles. Ejecución de encuentros y pilastras. Enfoscado de paramentos.
Criterio de medición de proyecto: Longitud medida a ejes, según documentación gráfica de Proyecto.
Criterio de medición de obra: Se medirá, a ejes, la longitud realmente ejecutada según especificaciones de Proyecto.

| Código | Ud | Descripción | Rendimiento | Precio | Importe |
|---|---|---|---|---|---|
| mt04lcm010g | Ud | Ladrillo cerámico hueco triple "CERÁMICA MIRAMAR", para revestir, 23x10,5x9 cm, para uso en fábrica protegida (pieza P), densidad 790 kg/m³. Según UNE-EN 771-1. (material) | 47.25 | 0.07 | 3.308 |
| mt08aaa010a | m³ | Agua. (material) | 0.043 | 1.5 | 0.065 |
| mt09mif010cb | t | Mortero industrial para albañilería, de cemento, color gris, categoría M-5 (resistencia a compresión 5 N/mm²), suministrado a granel, según UNE-EN 998-2. (material) | 0.215 | 30.98 | 6.661 |
| mt20ahp010i | m | Albardilla prefabricada de hormigón de color blanco, para cubrición de muros, en piezas de 500x150x50 mm, con goterón, y anclaje metálico de acero inoxidable en su cara inferior. (material) | 1.05 | 8.92 | 9.366 |
| mq06mms010 | h | Mezclador continuo con silo, para mortero industrial en seco, suministrado a granel. (maquinaria) | 0.817 | 1.73 | 1.413 |
| mo021 | h | Oficial 1ª construcción en trabajos de albañilería. (mano de obra) | 1.988 | 19.93 | 39.621 |
| mo078 | h | Ayudante construcción en trabajos de albañilería. (mano de obra) | 0.994 | 18.92 | 18.806 |
| mo114 | h | Peón ordinario construcción en trabajos de albañilería. (mano de obra) | 0.229 | 18.69 | 4.280 |
| % | % | Costes directos complementarios | 2 % | 83.520 | 1.670 |
|  |  | Costes directos |  |  | 85.190 |

Residuos:
- colocación: mt04lcm010g; factor de residuo 0.14
- colocación: mt09mif010cb; factor de residuo 0.042
- colocación: mt20ahp010i; factor de residuo 0.028

## Recursos

**mt04lcm010g** Ud Ladrillo cerámico hueco triple "CERÁMICA MIRAMAR"
Datos técnicos: Coste energético 9.162 MJ; Emisión de CO2 0.412 kg; Código LER 17 01 02; Masa del elemento 1.9 kg; Volumen 0.00152 m3
Residuos:
- embalaje: re170201 Madera. (componente de residuo); rendimiento 0.026 kg; Código LER 17 02 01; Masa del elemento 1 kg; Volumen 0.000909 m3
- embalaje: re170203 Plástico. (componente de residuo); rendimiento 0.001 kg; Código LER 17 02 03; Masa del elemento 1 kg; Volumen 0.001667 m3

**mt08aaa010a** m³ Agua
Datos técnicos: Coste energético 60.000 MJ; Emisión de CO2 30.000 kg

**mt09mif010cb** t Mortero industrial para albañilería
Datos técnicos: Coste energético 1960.000 MJ; Emisión de CO2 170.000 kg; Código LER 17 01 01; Masa del elemento 1000 kg; Volumen 0.666667 m3

**mt20ahp010i** m Albardilla prefabricada de hormigón de color blanco
Datos técnicos: Coste energético 11.074 MJ; Emisión de CO2 1.724 kg; Código LER 17 01 01; Masa del elemento 12.2 kg; Volumen 0.008133 m3
Residuos:
- embalaje: re170201 Madera; rendimiento 0.074 kg
- embalaje: re170203 Plástico; rendimiento 0.008 kg
