# Retacado con ladrillo cerámico en muro de fábrica

- Propiedad del archivo: CYPE INGENIEROS, S.A.
- Formato: FIEBDC-3/2002
- Divisa: EUR
- Costes indirectos: 3.00 %
- IVA: 21.00 %

## E Estructuras

### EF Fábrica

#### EFY Reparaciones

**EFY040** m² Retacado con ladrillo cerámico en muro de fábrica.
Retacado mediante ladrillo cerámico perforado Macizo "CERÁMICA MIRAMAR", para revestir, 22x9,5x7 cm, con juntas horizontales y verticales de 10 mm de espesor, recibido con mortero de cemento industrial, color gris, M-5, suministrado a granel, para rellenar los huecos existentes en muro de fábrica de 1/2 pie de espesor.
Incluye: Retirada de las piezas deterioradas. Saneado del elemento. Limpieza con aire comprimido. Humectación de la superficie. Colocación de los ladrillos por hiladas a nivel. Rejuntado. Limpieza final.
Criterio de medición de proyecto: Superficie medida según documentación gráfica de Proyecto.
Criterio de medición de obra: Se medirá la superficie realmente ejecutada según especificaciones de Proyecto.

| Código | Ud | Descripción | Rendimiento | Precio | Importe |
|---|---|---|---|---|---|
| mt04lcm030a | Ud | Ladrillo cerámico perforado Macizo "CERÁMICA MIRAMAR", para revestir, 22x9,5x7 cm, para uso en fábrica protegida (pieza P), densidad 860 kg/m³. Según UNE-EN 771-1. (material) | 56.700 | 0.06 | 3.40 |
| mt08aaa010a | m³ | Agua. (material) | 0.006 | 1.50 | 0.01 |
| mt09mif010cb | t | Mortero industrial para albañilería, de cemento, color gris, categoría M-5 (resistencia a compresión 5 N/mm²), suministrado a granel, según UNE-EN 998-2. (material) | 0.032 | 30.98 | 0.99 |
| mq06mms010 | h | Mezclador continuo con silo, para mortero industrial en seco, suministrado a granel. (maquinaria) | 0.139 | 1.73 | 0.24 |
| mo020 | h | Oficial 1ª construcción. (mano de obra) | 0.653 | 19.93 | 13.01 |
| mo077 | h | Ayudante construcción. (mano de obra) | 0.326 | 18.92 | 6.17 |
| mo113 | h | Peón ordinario construcción. (mano de obra) | 0.041 | 18.69 | 0.77 |
| % | % | Costes directos complementarios | 2 % | 24.59 | 0.49 |
|  |  | Costes directos |  |  | 25.08 |
