# Antepecho de fábrica

- Propiedad del archivo: CYPE INGENIEROS, S.A.
- Formato: FIEBDC-3/2002
- Divisa: EUR
- Costes indirectos: 3.00 %
- IVA: 21.00 %

## F Fachadas y particiones

### FD Defensas

#### FDA Antepechos

**FDA005** m Antepecho de fábrica.
Antepecho formado por murete de 1,25 m de altura de 9 cm de espesor de fábrica de ladrillo cerámico hueco triple "CERÁMICA MIRAMAR", para revestir, 23x10,5x9 cm, con juntas horizontales y verticales de 10 mm de espesor, recibida con mortero de cemento industrial, color gris, M-5, suministrado a granel; enfoscado en ambas caras con mortero de cemento industrial, color gris, M-5, suministrado a granel. Incluso pieza superior de coronación.
Incluye: Limpieza y preparación de la superficie de apoyo. Replanteo de la fábrica a realizar. Asiento de la primera hilada sobre capa de mortero. Colocación y aplomado de miras de referencia. Tendido de hilos entre miras. Colocación de plomos fijos en las aristas. Colocación de las piezas por hiladas a nivel. Replanteo de alineaciones y niveles. Ejecución de encuentros y pilastras. Enfoscado de paramentos.
Criterio de medición de proyecto: Longitud medida a ejes, según documentación gráfica de Proyecto.
Criterio de medición de obra: Se medirá, a ejes, la longitud realmente ejecutada según especificaciones de Proyecto.

| Código | Ud | Descripción | Rendimiento | Precio | Importe |
|---|---|---|---|---|---|
| mt04lcm010g | Ud | Ladrillo cerámico hueco triple "CERÁMICA MIRAMAR", para revestir, 23x10,5x9 cm, para uso en fábrica protegida (pieza P), densidad 790 kg/m³. Según UNE-EN 771-1. (material) | 47.250 | 0.07 | 3.31 |
| mt08aaa010a | m³ | Agua. (material) | 0.043 | 1.50 | 0.06 |
| mt09mif010cb | t | Mortero industrial para albañilería, de cemento, color gris, categoría M-5 (resistencia a compresión 5 N/mm²), suministrado a granel, según UNE-EN 998-2. (material) | 0.215 | 30.98 | 6.66 |
| mt20ahp010i | m | Albardilla prefabricada de hormigón de color blanco, para cubrición de muros, en piezas de 500x150x50 mm, con goterón, y anclaje metálico de acero inoxidable en su cara inferior. (material) | 1.050 | 8.92 | 9.37 |
| mq06mms010 | h | Mezclador continuo con silo, para mortero industrial en seco, suministrado a granel. (maquinaria) | 0.947 | 1.73 | 1.64 |
| mo021 | h | Oficial 1ª construcción en trabajos de albañilería. (mano de obra) | 2.294 | 19.93 | 45.72 |
| mo078 | h | Ayudante construcción en trabajos de albañilería. (mano de obra) | 1.147 | 18.92 | 21.70 |
| mo114 | h | Peón ordinario construcción en trabajos de albañilería. (mano de obra) | 0.264 | 18.69 | 4.93 |
| % | % | Costes directos complementarios | 2 % | 93.39 | 1.87 |
|  |  | Costes directos |  |  | 95.26 |
