# Arco de fábrica de ladrillo cerámico

- Propiedad del archivo: CYPE Ingenieros S.A.
- Formato: FIEBDC-3/2016
- Programa: Generador de precios de la construcción. CYPE Ingenieros, S.A.
- Fecha: 18/01/2022
- Divisa: EUR
- Costes indirectos: 3 %
- IVA: 21 %

## E Estructuras

### EF Fábrica

#### EFR Arcos

**EFR010** Ud Arco de fábrica de ladrillo cerámico.
Arco estructural de medio punto, con una cara vista, de 90 cm de luz libre y 45 cm de flecha, 11,5 cm de espesor y 24 cm de ancho, realizado con ladrillo cerámico cara vista perforado hidrofugado, color Salmón, acabado liso, 24x11,5x5 cm, junta rehundida, recibido con mortero de cemento industrial, color gris, M-5, suministrado a granel; montaje y desmontaje de cimbras y apeos.
Incluye: Montaje de cimbras y apeos. Replanteo de los ladrillos. Marcado del perímetro. Colocación de los ladrillos. Limpieza del paramento. Resolución de encuentros. Desmontaje de cimbras y apeos. Retundido, refino y rejuntado del arco. Repaso del intradós.
Criterio de medición de proyecto: Número de unidades previstas, según documentación gráfica de Proyecto.
Criterio de medición de obra: Se medirá el número de unidades realmente ejecutadas según especificaciones de Proyecto.

| Código | Ud | Descripción | Rendimiento | Precio | Importe |
|---|---|---|---|---|---|
| mt05plt010bb | Ud | Ladrillo cerámico cara vista perforado hidrofugado, color Salmón, acabado liso, 24x11,5x5 cm, para uso en fábrica no protegida (pieza U), densidad 1700 kg/m³, según UNE-EN 771-1. (material) | 24 | 0.15 | 3.600 |
| mt08aaa010a | m³ | Agua. (material) | 0.004 | 1.5 | 0.006 |
| mt09mif010cb | t | Mortero industrial para albañilería, de cemento, color gris, categoría M-5 (resistencia a compresión 5 N/mm²), suministrado a granel, según UNE-EN 998-2. (material) | 0.009 | 30.98 | 0.279 |
| mt08cim010aa | m² | Cimbra de madera de pino, dimensionada para soportar una carga máxima de trabajo de 200 kg/m², para formación de arco estructural de medio punto. (material) | 0.339 | 51 | 17.289 |
| mq06mms010 | h | Mezclador continuo con silo, para mortero industrial en seco, suministrado a granel. (maquinaria) | 0.039 | 1.73 | 0.067 |
| mo021 | h | Oficial 1ª construcción en trabajos de albañilería. (mano de obra) | 1.421 | 19.93 | 28.321 |
| mo114 | h | Peón ordinario construcción en trabajos de albañilería. (mano de obra) | 0.708 | 18.69 | 13.233 |
| mo017 | h | Oficial 1ª carpintero. (mano de obra) | 0.348 | 20.22 | 7.037 |
| mo058 | h | Ayudante carpintero. (mano de obra) | 0.174 | 19.03 | 3.311 |
| % | % | Costes directos complementarios | 2 % | 73.143 | 1.463 |
|  |  | Costes directos |  |  | 74.606 |

Residuos:
- colocación: mt05plt010bb; factor de residuo 0.07
- colocación: mt09mif010cb; factor de residuo 0.042
- colocación: mt08cim010aa; factor de residuo 1

## Recursos

**mt05plt010bb** Ud Ladrillo cerámico cara vista perforado hidrofugado
Datos técnicos: Coste energético 30.052 MJ; Emisión de CO2 0.431 kg; Código LER 17 01 02; Masa del elemento 1.7 kg; Volumen 0.00136 m3
Residuos:
- embalaje: re170201 Madera. (componente de residuo); rendimiento 0.008 kg; Código LER 17 02 01; Masa del elemento 1 kg; Volumen 0.000909 m3
- embalaje: re170203 Plástico. (componente de residuo); rendimiento 0.001 kg; Código LER 17 02 03; Masa del elemento 1 kg; Volumen 0.001667 m3

**mt08aaa010a** m³ Agua
Datos técnicos: Coste energético 60.000 MJ; Emisión de CO2 30.000 kg

**mt09mif010cb** t Mortero industrial para albañilería
Datos técnicos: Coste energético 1960.000 MJ; Emisión de CO2 170.000 kg; Código LER 17 01 01; Masa del elemento 1000 kg; Volumen 0.666667 m3

**mt08cim010aa** m² Cimbra de madera de pino
Datos técnicos: Coste energético 1630.080 MJ; Emisión de CO2 -22.320 kg; Código LER 17 02 01; Masa del elemento 12 kg; Volumen 0.010909 m3
