# Retacado con ladrillo cerámico en muro de fábrica

- Propiedad del archivo: CYPE Ingenieros S.A.
- Formato: FIEBDC-3/2016
- Programa: Generador de precios de la construcción. CYPE Ingenieros, S.A.
- Fecha: 18/01/2022
- Divisa: EUR
- Costes indirectos: 3 %
- IVA: 21 %

## E Estructuras

### EF Fábrica

#### EFY Reparaciones

**EFY040** m² Retacado con ladrillo cerámico en muro de fábrica.
Retacado mediante ladrillo cerámico perforado Macizo "CERÁMICA MIRAMAR", para revestir, 22x9,5x7 cm, con juntas horizontales y verticales de 10 mm de espesor, recibido con mortero de cemento industrial, color gris, M-5, suministrado a granel, para rellenar los huecos existentes en muro de fábrica de 1/2 pie de espesor.
Incluye: Retirada de las piezas deterioradas. Saneado del elemento. Limpieza con aire comprimido. Humectación de la superficie. Colocación de los ladrillos por hiladas a nivel. Rejuntado. Limpieza final.
Criterio de medición de proyecto: Superficie medida según documentación gráfica de Proyecto.
Criterio de medición de obra: Se medirá la superficie realmente ejecutada según especificaciones de Proyecto.

| Código | Ud | Descripción | Rendimiento | Precio | Importe |
|---|---|---|---|---|---|
| mt04lcm030a | Ud | Ladrillo cerámico perforado Macizo "CERÁMICA MIRAMAR", para revestir, 22x9,5x7 cm, para uso en fábrica protegida (pieza P), densidad 860 kg/m³. Según UNE-EN 771-1. (material) | 56.7 | 0.06 | 3.402 |
| mt08aaa010a | m³ | Agua. (material) | 0.006 | 1.5 | 0.009 |
| mt09mif010cb | t | Mortero industrial para albañilería, de cemento, color gris, categoría M-5 (resistencia a compresión 5 N/mm²), suministrado a granel, según UNE-EN 998-2. (material) | 0.032 | 30.98 | 0.991 |
| mq06mms010 | h | Mezclador continuo con silo, para mortero industrial en seco, suministrado a granel. (maquinaria) | 0.139 | 1.73 | 0.240 |
| mo020 | h | Oficial 1ª construcción. (mano de obra) | 0.653 | 19.93 | 13.014 |
| mo077 | h | Ayudante construcción. (mano de obra) | 0.326 | 18.92 | 6.168 |
| mo113 | h | Peón ordinario construcción. (mano de obra) | 0.041 | 18.69 | 0.766 |
| % | % | Costes directos complementarios | 2 % | 24.590 | 0.492 |
|  |  | Costes directos |  |  | 25.082 |

Residuos:
- colocación: mt04lcm030a; factor de residuo 0.14
- colocación: mt09mif010cb; factor de residuo 0.042

## Recursos

**mt04lcm030a** Ud Ladrillo cerámico perforado Macizo "CERÁMICA MIRAMAR"
Datos técnicos: Coste energético 7.702 MJ; Emisión de CO2 0.292 kg; Código LER 17 01 02; Masa del elemento 1.4 kg; Volumen 0.00112 m3
Residuos:
- embalaje: re170201 Madera. (componente de residuo); rendimiento 0.026 kg; Código LER 17 02 01; Masa del elemento 1 kg; Volumen 0.000909 m3
- embalaje: re170203 Plástico. (componente de residuo); rendimiento 0.001 kg; Código LER 17 02 03; Masa del elemento 1 kg; Volumen 0.001667 m3

**mt08aaa010a** m³ Agua
Datos técnicos: Coste energético 60.000 MJ; Emisión de CO2 30.000 kg

**mt09mif010cb** t Mortero industrial para albañilería
Datos técnicos: Coste energético 1960.000 MJ; Emisión de CO2 170.000 kg; Código LER 17 01 01; Masa del elemento 1000 kg; Volumen 0.666667 m3
